# 500-3 Friedhof Spielberg
Angebotsaufforderung (GAEB DA XML 3.3, DA83)
Währung: EUR
Erstellt mit: G&W CALIFORNIA PRO, CALIFORNIA PRO V16.1.00, 09.06.2026

## Deckblatt
Angebots-Leistungsverzeichnis

  Bauvorhaben:  Friedhof Spielberg

  Gewerk:  Landschaftsbauarbeiten

  Auftraggeber:  Bürgermeisteramt Karlsbad
  Amt für Bau, Planung und Umwelt
  Industriestraße 16 -18
  76307 Karlsbad

  Planung und
  Bauleitung:  stadt landschaft plus
  Landschaftsarchitekten GmbH
  Rastatter Str. 25
  76199 Karlsruhe

## Landschaftsbauarbeiten
Datum: 09.06.2026

*Hinweis: Zusätzliche Technische Vertragsbedingungen*
Zusätzliche Technische Vertragsbedingungen

Für die Ausführung nachstehender Leistungen gelten in den jeweils aktuellen Fassungen insbesondere:

Regelwerke der Forschungsgesellschaft für Straßen und Verkehrswesen:

- RStO Richtlinie für die Standardisierung des Oberbaues von Verkehrsflächen
- ZTVE-StB Zusätzliche Technische Vertragsbedingungen und Richtlinien für Erdarbeiten im Straßenbau
- ZTV Ew-StB Zusätzliche Technische Vertragsbedingungen und Richtlinien für den Bau von Entwässerungseinrichtungen im Straßenbau
- TL BuB E-StB Technische Lieferbedingungen für Böden und Baustoffe im Erdbau des Straßenbaus
- TP BF-StB Technische Prüfvorschriften für Boden und Fels im Straßenbau
- TL Geok E-StB Technische Lieferbedingungen für Geokunststoffe
- Merkblatt über Bodenverfestigungen und Bodenverbesserungen mit Bindemitteln
- M Geok E Merkblatt über Anwendung von Geokunststoffen
- ZTV Pflaster-StBZusätzliche Technische Vertragsbedingungen und Richtlinien zur Herstellung
von Pflasterdecken, Plattenbelägen und Einfassungen
- ZTV SoB-StBZusätzliche Technische Vertragbedingungen und Richtlinien für den Bau von Schichten ohne Bindemittel im Straßenbau
- TL SoB-StBTechnische Lieferbedingungen für Baustoffgemische und Böden zur Herstellung von Schichten ohne Bindemittel im Straßenbau
- TL G SoB-StBTechnische Lieferbedingungen für Baustoffgemische und Böden zur Herstellung von Schichten ohne Bindemittel im Straßenbau, Teil: Güteüberwachung
- TL-Pflaster-StBTechnische Lieferbedingungen für Bauprodukte zur Herstellung von Pflasterdecken, Plattenbelägen und Einfassungen
- M FP 1Merkblatt für Flächenbefestigungen mit Pflasterdecken und Plattenbelägen Teil 1 Regelbauweise (Ungebundene Ausführung)
- TL Asphalt-StBTechnische Lieferbedingungen für Asphaltmischgut für den Bau von Verkehrsflächenbefestigungen
- R SBB, Richtlinien zum Schutz von Bäumen und Vegetationsbeständen bei Baumaßnahmen, Ausgabe 2023

Bei der Entnahme von Boden aus den vorhandenen Bodenmieten ist die Vegetation auf den Bodenmieten vorher abzutragen und geordnet seitlich zu lagern. Der Aufwand hierfür ist in die Einzelpreise einzukalkulieren.

Dünger dürfen keine Pflanzenbehandlungsmittel enthalten und müssen chloridfrei sein. Organische Düngemittel müssen frei von chromhaltigen Haut- und Ledermehlen sein. Bei flächiger Bodenvorbereitung sind die Bodenverbesserungsstoffe vor dem letzten Fräsen gleichmäßig zu verteilen.

Komposte sind als Fertigkomposte nach RAL-GZ 251 zu liefern. Prüfzeugnisse sind vor Anlieferung der Bauleitung des AG vorzulegen.

Boden ist profilgerecht einzubauen. In den folgenden Leistungspositionen bedeutet "profilgerecht", dass bei den Erdarbeiten folgende Abweichungen vom Sollmaß zugelassen sind:
Für Pflanzflächen,  auf denen kein weiteres Feinplanum erfolgt +/- 5 cm,
Der Aufwand hierfür ist in die Einzelpreise einzukalkulieren.

Soweit in der Leistungsbeschreibung nicht ausdrücklich erwähnt, sind keine Recyclingbaustoffe als Füll- oder Tragschichtmaterialien zulässig.

Sofern im Leistungsverzeichnis weitere technische Vertragsbedingungen zu einzelnen Leistungsbereichen beschrieben sind, erfolgt die Beschreibung beim ersten entsprechenden Titel z.B. Erdarbeiten. Diese Bedingungen gelten auch in den gleichlautenden Titeln anderer LV-Abschnitte.

*Hinweis: Baubeschreibung*
1. Termine

Baubeginn: 01.09.2026
Fertigstellung: 30.11.2026

Ein detaillierter Bauzeitenplan ist seitens des AN zu erstellen und der Objektüberwachung zeitnah vorzulegen!

2. Beschreibung der Maßnahme
Auf dem Friedhof Spielberg (Karlsbad) soll ein neues (Hoch)Grabfeld auf der bestehenden Fläche eines ehemaligen Grabfelds im Nord-Osten des Friedhofs angelegt werden.
Aufgrund der ungünstigen Eigenschaften des im Baufeld anstehenden Verwitterungslehm hinsichtlich der Verwesung muss eine Drainage (mit Anschluss ans Kanalnetz) eingebaut werden. Außerdem wird das gesamte Grabfeld um ca. 45cm angeschüttet/erhöhrt und durch eine Trockenmauer aus Sandstein eingefasst.

Es ist darauf zu achten, dass während einer Beerdigung die Bauaktivität eingestellt wird.

3. Lage der Baustelle
Der Friedhof befindet sich am östlichen Ortsrand von Spielberg,
Adresse: Holderäckerweg 6, 76307 Karlsbad.

4. Zufahrtsmöglichkeit und Lagerflächen
Die Zufahrt erfolgt von Osten her über die Straße "Hinter der Kirche". Die Gemeinde ist im Besitz einiger Wiesengrundstücke, die im Osten an den Friedhof grenzen. Zufahrt, Baustelleneinrichtung und Lagerflächen sollen darüber erfolgen; dafür müssen zwei Zaunfelder demontiert werden, um in den Friedhof zu gelangen. Ausführung gemäß Baustelleneinrichtungsplan. Die Wiesenflächen sind nach Beendigung der Arbeiten wiederherzustellen.

5. Sicherung der Baustelle/Verkehrssicherung
Die Baustelle ist über einen Bauzaun mit Sichtschutz zu sichern.

6. Anschlüsse für Baustrom und Bauwasser
Baustrom und -wasser werden bauseits zur Verfügung gestellt.

7. Boden
Das Bodengutachten wird dieser Ausschreibung beigelegt: bis in die geplante Aushubtiefe steht Verwitterungslehm an. Tiefer (ab ca. 2m) dann Festgestein (Sandstein). Im Baufeld liegt der Sondierungspunkt RKS 2, außerdem wurden im Nachgang nochmals zwei Schürfe gemacht, s. „Ergänzende Untersuchung am 05.11.25“ im Anhang.

8. Hindernisse in der Baustelle (Leitungen)
Der Bestandsschacht im Süden, an den die Entwässerungsleitung angeschlossen werden soll, wurde vom Vermesser aufgemessen, einschließlich Kanalsohle u. Gerinne. Die Wasserleitung zur bestehenden Wasserstelle im Süden-Westen wurde nachrichtlich übernommen. Darüber hinaus befinden sich keine weiteren Leitungen im Baufeld.

Die zu bauende Grundleitung DN 150 muss unter der Bestandsmauer (Trockenmauer) hindurchgeführt werden.

9. Bemusterung
Das Betonpflaster ist vor der Bestellung zu bemustern. Es soll optisch gleich sein wie das Pflaster des nördlich angrenzenden Gemeinschaftsgrabfelds.

10. Pläne zum LV
A.02.00 Drainage- und Leitungsplan
A.02.01 Schnitte Grabdrainage
A.03.00 Lageplan
A.03.01 Regeldetails
A.03.02 Schnitte Handlauf und Rampe
A.04.00 Pflanzplan
A.05.00 Abbruch- und Baustelleneinrichtungsplan

11. Sonstige Anlagen
- Baugrundgutachten: „Gutachten+Anlagen_Friedhof Spielberg_Karlsbad.pdf“
- Ergänzung zum Baugrundgutachten: „Stellungnahme_Schürfe_Friedhof Spielberg_plus_Bilddokumentation.pdf“

### 1 Vorarbeiten und BE

**1.1 Trauerfeiern und Bestattungen:**
Bei Trauerfeiern und Bestattungen sind sämtliche Arbeiten auf dem Friedhof und im Bereich des Friedhofs einzustellen. Die Maschinen und Arbeitsgeräte sind geordnet abzustellen bzw. zu lagern. Das eingesetzte Personal darf sich in dieser Zeit ebenfalls nicht auf dem Friedhof aufhalten. Ebenso sind in dieser Zeit keine Materiallieferung bzw. Abfuhren zulässig.
Die Zeiten der Trauerfeier bzw. Bestattung werden zwei Tage im Vorfeld durch die Gemeinde übermittelt.

Die Arbeiten sind mit Eintreffen der ersten Trauergäste einzustellen. Die Arbeiten dürfen erst nachdem die Trauergemeinde den Friedhof verlassen hat, wieder aufgenommen werden.
Die Abrechnung erfolgt nach Stunden komplett für die gesamte Baustellenbesetzung einschl. Maschinen und Geräte.
Menge: 20,000 h

**1.2 Bauzaun H 2m aufstellen räumen**
STLB-Bau 2025-10 000
Bauzaun, auf unbefestigtem Untergrund, verschraubt, mit Standfüßen, Zaunoberkante über Oberfläche Gelände 2 m, aufstellen und räumen.
Menge: 150,000 m

**1.3 Zulage zu Pos. 1.2 für Sichtschutz.**
Menge: 100,000 m

**1.4 Bauzaun H 2m umsetzen**
STLB-Bau 2025-10 000
Bauzaun, auf unbefestigtem Untergrund, verschraubt, mit Standfüßen, Zaunoberkante über Oberfläche Gelände 2 m, umsetzen nach besonderer Anordnung des AG.
Menge: 20,000 m

**1.5 Tor abschließbar Metallgitter B 3,75-4m H 1,75-2m einbauen ausbauen**
STLB-Bau 2023-10 000
Behelfsmäßiges Tor, abschließbar, 2-flügelig, aus Metallgitter, vorgefertigt, im Bauzaun, Breite über 3,75 bis 4 m, Höhe über 1,75 bis 2 m, einbauen und ausbauen.
Menge: 1,000 St

**1.6 Wurzelstock roden fräsen T 50-100cm Durchm. 40-50cm Direktbeladung laden transp. LKW AN**
STLB-Bau 2025-10 003
Wurzelstock roden, fräsen, Rodungstiefe über 50 bis 100 cm, Durchmesser der Schnittfläche über 40 bis 50 cm, gerodete Stoffe auf LKW des AN laden, transportieren zur zugelassenen Lagerfläche des AN, Entsorgung wird gesondert vergütet.
Menge: 2,000 St

**1.7 abbrechen Pflasterbelag Betonverbundpflaster D 80mm Bettung Splitt D 4cm nicht schadstoffbelastet 24kN/m3 Geräteeinsatz mgl. Stoffe laden transp. LKW AN entsorgen AVV170107 Vergüt.Entsorg. AN**
STLB-Bau 2025-10 084
Teilabbruch des Pflasterbelages außen, aus Betonverbundpflaster, Dicke 80 mm, einschl. Bettung aus Splitt, Bettungsdicke 4 cm, nicht schadstoffbelastet,
Abfall ist nicht gefährlich, Werte gemäß Ersatzbaustoffverordnung 2023 sind eingehalten, Charakterisierung gemischter Bauschutt Klasse RC-1 nach EBV 2023, Anlage 1, Tabelle 1, Wichte des Abbruchstoffes DIN EN 1991-1-1 24 kN/m3, Geräteeinsatz ist möglich, max. Gesamtgewicht der Geräte ohne Beschränkung,
aufgenommene Stoffe sammeln, auf LKW des AN laden, transportieren, entsorgen, zum Lager oder zur Anlage nach Wahl des AN, Abfallschlüssel nach AVV (Abfallverzeichnis-Verordnung) 170107 Gemische aus Beton, Ziegel, Fliesen und Keramik,
Vergütung der Entsorgung übernimmt AN.
Menge: 215,000 m2

**1.8 abbrechen Bordstein Beton nicht schadstoffbelastet TB8/25 Fundament Beton Rückenstütze 24kN/m3 Geräteeinsatz mgl. Stoffe laden transp. LKW AN entsorgen AVV170101 Vergüt.Entsorg. AN**
STLB-Bau 2025-10 084
Totalabbruch des Bordsteins aus Beton, nicht schadstoffbelastet,
Abfall ist nicht gefährlich, Werte gemäß Ersatzbaustoffverordnung 2023 sind eingehalten, Charakterisierung gemischter Bauschutt Klasse RC-1 nach EBV 2023, Anlage 1, Tabelle 1, Form TB 8/25, einschl. Fundament aus Beton und zweiseitige Rückenstütze, Bettungsdicke 20 cm, Dicke der Rückenstütze 15 cm, Wichte des Abbruchstoffes DIN EN 1991-1-1 24 kN/m3, Geräteeinsatz ist möglich, max. Gesamtgewicht der Geräte ohne Beschränkung,
aufgenommene Stoffe sammeln, auf LKW des AN laden, transportieren, entsorgen, zum Lager oder zur Anlage nach Wahl des AN, Abfallschlüssel nach AVV (Abfallverzeichnis-Verordnung) 170101 Beton, Mengenermittlung nach Aufmaß,
Vergütung der Entsorgung übernimmt AN.
Menge: 135,000 m

*Hinweis: BE-Fläche plus Zufahrt herstellen*

**1.9 Wurzelbereichsschutz herstellen räumen Baggermatratzen Kunststoff**
STLB-Bau 2024-10 003
Wurzelbereichsschutz vor Druckschäden herstellen, räumen, bei Überfahrten und Auflasten, Auflage von Baggermatratzen, aus Kunststoff, über die gesamte Fläche.
Menge: 130,000 m2

**1.10 Hecke entfernen Sträucher B 200-300cm H 200-300cm laden ges.Vergüt.Entsorg.**
STLB-Bau 2025-10 003
Hecke entfernen, zusammenhängender Bestand, aus Sträuchern, Bewuchsbreite über 200 bis 300 cm, Bewuchshöhe über 200 bis 300 cm, Schnittstelle auf Höhe der Geländeoberfläche, anfallende Stoffe laden, Entsorgung wird gesondert vergütet.
Menge: 5,000 m

**1.11 Rückbau zweier Zaunfelder u. eines Zaunpfostens einschl. Wiederherstellung zur Herstellung der Zufahrt**
Rückbau zweier Zaunfelder u. eines Zaunpfostens einschl. Wiederherstellung zur Herstellung der Zufahrt
Doppelstabmatten-Zaun, Höhe 1,0m freischneiden, zwei Zaunfelder und einen Zaunpfosten demontieren/ausbauen, einschl. Betonfundament, Material zum Wiedereinbau seitlich lagern;
einschl. Wiedereinbau Zaunpfosten mit Betonfundament C 20/25 und Montage der Zaunfelder.
Menge: 1,000 psch

**Ausführungsbeschreibung 1 Ausbau und Entsorgung Grasnarbe**
*Ausbau und Entsorgung Grasnarbe*

**1.12 Grasnarbe zerkleinern abräumen aufnehmen fördern auf LKW AN laden**
*** gemäß Ausführungsbeschreibung 1
STLB-Bau 2024-04 003
Grasnarbe zerkleinern, abräumen, aufnehmen, fördern und auf LKW AN laden, Entsorgung wird gesondert vergütet.
Menge: 990,000 m2

**1.13 Abfall nicht gefährlich AVV200201 nicht schadstoffbelastet LKW AN transp. entsorgen Vergüt.Entsorg. AN**
*** gemäß Ausführungsbeschreibung 1
STLB-Bau 2024-04 087
Siedlungsabfälle, Garten- und Parkabfälle,
nicht gefährlich, Abfallschlüssel nach AVV (Abfallverzeichnis-Verordnung) 200201 biologisch abbaubare Abfälle,
nicht schadstoffbelastet,
auf Baustelle lagernd, laden, mit LKW des AN transportieren, entsorgen, max. Gesamtgewicht ohne Beschränkung, zum zugelassenem Lager oder zur Anlage nach Wahl des AN, Vergütung der Entsorgung übernimmt AN.
Menge: 47,000 t

**1.14 Abfall nicht gefährlich AVV170101 schadstoffbelastet Z1.1 LKW AN transp. entsorgen Vergüt.Entsorg. AN**
STLB-Bau 2024-10 087
Bau- und Abbruchabfälle, Beton, Ziegel, Fliesen und Keramik,
nicht gefährlich, Abfallschlüssel nach AVV (Abfallverzeichnis-Verordnung) 170101 Beton,
schadstoffbelastet, Zuordnung LAGA Z 1.1 (eingeschränkter offener Einbau, auch in hydrogeologisch ungünstigen Gebieten), Schadstoff Sulfat,
auf Baustelle lagernd, laden, mit LKW des AN transportieren, entsorgen, max. Gesamtgewicht bis 12 t, zum zugelassenem Lager oder zur Anlage nach Wahl des AN, Vergütung der Entsorgung übernimmt AN.
Menge: 8,000 t

*Hinweis: Bodenentsorgung*

**1.15 Abfall nicht gefährlich AVV170504 nicht schadstoffbelastet EBV 2023 BM-0 Lehm Schluff LKW AN transp. entsorgen Vergüt.Entsorg. AN**
STLB-Bau 2025-10 087
Bau- und Abbruchabfälle, Boden, Steine und Baggergut,
nicht gefährlich, Abfallschlüssel nach AVV (Abfallverzeichnis-Verordnung) 170504 Boden/Stein,
nicht schadstoffbelastet, Werte gemäß Ersatzbaustoffverordnung 2023 sind eingehalten,
Charakterisierung Bodenmaterial Klasse BM-0 Lehm, Schluff nach EBV 2023, Anlage 1, Tabelle 3,
auf Baustelle lagernd, laden, mit LKW des AN transportieren, entsorgen, max. Gesamtgewicht ohne Beschränkung, zum zugelassenem Lager oder zur Anlage nach Wahl des AN, Vergütung der Entsorgung übernimmt AN.
Menge: 180,000 t

**1.16 Abfall nicht gefährlich AVV170504 schadstoffbelastet EBV 2023 BM-F3 LKW AN transp. entsorgen Vergüt.Entsorg. AN**
STLB-Bau 2025-10 087
Bau- und Abbruchabfälle, Boden, Steine und Baggergut,
nicht gefährlich, Abfallschlüssel nach AVV (Abfallverzeichnis-Verordnung) 170504 Boden/Stein,
schadstoffbelastet, Werte gemäß Ersatzbaustoffverordnung 2023 sind eingehalten,
Charakterisierung Bodenmaterial Klasse BM-F3 nach EBV 2023, Anlage 1, Tabelle 3 und Tabelle 4,
Parameter Abfall EBV 2023, Anlage 1, Tabelle 4 'TOC'
Schadstoff TOC,
auf Baustelle lagernd, laden, mit LKW des AN transportieren, entsorgen, max. Gesamtgewicht ohne Beschränkung, zum zugelassenem Lager oder zur Anlage nach Wahl des AN, Vergütung der Entsorgung übernimmt AN.
Menge: 50,000 t

### 2 Erdarbeiten

*Hinweis: Technische Vorbemerkungen zu den Erdbauarbeiten*
Technische Vorbemerkungen zu den Erdbauarbeiten

Für die Ausführung nachstehender Leistungen gelten die
- Zusätzlichen Technischen Vorschriften und Richtlinien für Erdarbeiten im Straßenbau (ZTV E-StB),

Geländemodellierungen sind, soweit nicht gesondert ausgeschrieben, in die Einheitspreise einzukalkulieren.

Falls erforderlich, wird ein zusätzlicher Arbeitsraum nur nach vorheriger Genehmigung des AG vergütet. Grabensohlen sind höhengerecht einzuebnen und zu verdichten. Das Wiederverfüllen der Gräben darf erst nach dem mit dem AG gemeinsam durchgeführten Aufmaß der Gräben und der Leitungen erfolgen. Überschüssiger Boden ist nach Angabe des AG im Gelände zu verteilen.

Das Erdreich im Kronentraufbereich von zu erhaltenden Bäumen darf mit keinerlei Fahrzeugen oder Maschinen überfahren werden.

Oberbodenmieten und eingebauter Oberboden darf nicht mit Ladegeräten oder LKW überfahren werden. Der Lockerungszustand ist unbedingt zu erhalten. Bodenmieten sind so zu formen, dass Oberflächenwasser sich nicht ansammeln kann. Unterbodenmieten sind zudem so zu verdichten, dass das Eindringen von Oberflächenwasser verhindert wird.

Bei Bodenauf- und abtrag wird generell die feste Masse als Abrechnungsbasis zugrundegelegt. Wird der Boden vom AN gestellt, sind zusätzlich Lieferscheine/Wiegekarten der Abrechnung beizufügen. Bei einem evtl. Liefernachweis von Oberboden nach LKW-Ladungen wird ein Lockerungsfaktor von 20% berechnet und in Abzug gebracht.

*Hinweis: Bodenbeprobung zur Abfuhr*

**2.1 Bodenprobe aus Haufwerken LAGA PN 98 60-100m3**
STLB-Bau 2025-10 087
Entnahme von Bodenproben aus Haufwerken, nach LAGA PN 98, einschl. Protokoll, Volumen über 60 bis 100 m3, abgerechnet wird je Haufwerk.
Menge: 1,000 St

**2.2 Untersuchung EBV Anl.1 Tab.3u.4 BM 60-100m3**
STLB-Bau 2025-10 087
Untersuchung nach EBV 2023, Anlage 1, Tabelle 3 und Tabelle 4, Untersuchungsumfang BM-0 bis einschl. BM-F3,
Parameter Abfall EBV 2023, Anlage 1, Tabelle 4 'BM-0*'
am Haufwerk, Volumen über 60 bis 100 m3, abgerechnet wird nach Anzahl Laborberichte, einschl. Bewertung der Analyseergebnisse, Probenahme wird gesondert vergütet.
Menge: 1,000 St

**2.3 Oberboden abtragen laden fördern lagern 0,1km BG3a GU SU Abtrag-H 30-40cm**
STLB-Bau 2025-10 003
Oberboden, profilgerecht abtragen, laden, fördern und geordnet lagern, Förderweg bis 0,1 km, Bodengruppe 3a DIN 18915 (schwach bindig, sandig), 2 Bodengruppen, Bodengruppe 1 GU DIN 18196 (Kies-Schluff-Gemisch), Bodengruppe 2 SU DIN 18196 (Sand-Schluff-Gemisch), Abtragshöhe über 30 bis 40 cm.
Menge: 347,000 m3

**2.4 Oberboden gelagert laden fördern auftragen 0,1km BG3a GU SU D 25-30cm**
STLB-Bau 2025-10 003
Oberboden, zwischengelagert, laden, fördern, profilgerecht auftragen, Förderweg bis 0,1 km, Bodengruppe 3a DIN 18915 (schwach bindig, sandig), 2 Bodengruppen, Bodengruppe 1 GU DIN 18196 (Kies-Schluff-Gemisch), Bodengruppe 2 SU DIN 18196 (Sand-Schluff-Gemisch), Auftragsdicke über 25 bis 30 cm, Mengenermittlung nach Aufmaß an der Auftragstelle.
Menge: 245,000 m3

*Hinweis: Entwässerungsleitung DN 150 unter Trockenmauer, Bestand, durchführen*

**2.5 Boden Suchgraben lösen lagern verfüllen verdichten T bis 1,25m SU GU**
*** Bezugsbeschreibung
STLB-Bau 2025-10 002
Boden für Suchgraben ab Geländeoberfläche zur Freilegung von Leitungen profilgerecht lösen, seitlich lagern, verfüllen, verdichten, Abfall ist nicht gefährlich, nicht schadstoffbelastet, ohne Festlegung eines Zuordnungskriteriums LAGA/DepVO/EBV/RuVA, Aushubtiefe bis 1,25 m,
Homogenbereich 1, mit 2 Bodengruppen, Bodengruppe 1 SU DIN 18196 (Sand-Schluff-Gemisch), Bodengruppe 2 GU DIN 18196 (Kies-Schluff-Gemisch), Tiefe oberer Horizont des Homogenbereiches von 0 m, Tiefe unterer Horizont des Homogenbereiches bis 2 m,
Baumaßnahme der Geotechnischen Kategorie 1 DIN 4020, Mengenermittlung nach Aufmaß an der Entnahmestelle.
Menge: 8,000 m3

**2.6 Boden Suchgraben lösen lagern verfüllen verdichten von Hand T bis 1,25m SU GU**
*** wie Position 2.5
STLB-Bau 2025-10 002
Arbeiten von Hand,
Menge: 3,000 m3

**Ausführungsbeschreibung 2 Aushub Drainpackung unter Gräbern**
*Bodenarbeiten für Drainpackung:*

**2.7 Boden Baugrube lösen lagern geböschte Wände B 2-3m L 15-20m T bis 1,25m SU GU**
*** gemäß Ausführungsbeschreibung 2
STLB-Bau 2025-10 002
Boden für Baugrube, nach Abtrag des Oberbodens,
profilgerecht lösen, außerhalb der Baugrube lagern, Abfall ist nicht gefährlich, nicht schadstoffbelastet, ohne Festlegung eines Zuordnungskriteriums LAGA/DepVO/EBV/RuVA,
mit geböschten Wänden,
Gesamtbreite über 2 bis 3 m,
Gesamtlänge über 15 bis 20 m,
Aushubtiefe bis 1,25 m,
Homogenbereich 1, mit 2 Bodengruppen, Bodengruppe 1 SU DIN 18196 (Sand-Schluff-Gemisch), Bodengruppe 2 GU DIN 18196 (Kies-Schluff-Gemisch), Tiefe oberer Horizont des Homogenbereiches von 0 m, Tiefe unterer Horizont des Homogenbereiches bis 2 m,
Baumaßnahme der Geotechnischen Kategorie 1 DIN 4020,
- Massenanteil Steine DIN EN ISO 14688-1 (Co) unterer Wert '0' %,

- Massenanteil Steine DIN EN ISO 14688-1 (Co) oberer Wert '5' %, Mengenermittlung nach Aufmaß an der Entnahmestelle.
Menge: 230,000 m3

**2.8 Boden gelagert einbauen verdichten SU GU DPr0,92-0,95 Einbau-H 1,25m**
*** gemäß Ausführungsbeschreibung 2
STLB-Bau 2025-10 002
Boden, seitlich gelagert, schichtenweise in der Reihenfolge des Schichtenverzeichnisses einbauen und verdichten, in Baugruben, mit 2 Bodengruppen, Bodengruppe 1 SU DIN 18196 (Sand-Schluff-Gemisch), Bodengruppe 2 GU DIN 18196 (Kies-Schluff-Gemisch), Verdichtungsgrad mind. DPr 0,92 bis 0,95, Einbauhöhe bis 1,25 m.
Menge: 190,000 m3

**2.9 Gründungssohle verdichten Baugrube**
*** gemäß Ausführungsbeschreibung 2
STLB-Bau 2025-10 002
Gründungssohle verdichten, in Baugruben, Verformungsmodul mind. EV2 45 MPa, Verdichtungsgrad mind. DPr 0,98.
Menge: 225,000 m2

*Hinweis: Gräben Entwässerungsleitungen*

**2.10 Boden Graben Entwässerungsltg lösen lagern verfüllen verdichten geböschte Wände Sohlen-B 0,7-0,8m T bis 1,25m GU SU**
STLB-Bau 2025-10 002
Boden der Gräben für Entwässerungsleitungen, nach Abtrag des Oberbaus, profilgerecht lösen, seitlich lagern, verfüllen, verdichten, verdrängten Boden seitlich lagern, Abfall ist nicht gefährlich, nicht schadstoffbelastet, ohne Festlegung eines Zuordnungskriteriums LAGA/DepVO/EBV/RuVA, mit geböschten Wänden, Breite der Sohle über 0,7 bis 0,8 m, Aushubtiefe bis 1,25 m,
Homogenbereich 1, mit 2 Bodengruppen, Bodengruppe 1 GU DIN 18196 (Kies-Schluff-Gemisch), Bodengruppe 2 SU DIN 18196 (Sand-Schluff-Gemisch), Tiefe oberer Horizont des Homogenbereiches von 0 m, Tiefe unterer Horizont des Homogenbereiches bis 2 m,
Baumaßnahme der Geotechnischen Kategorie 1 DIN 4020, Mengenermittlung nach Aufmaß an der Entnahmestelle.
Menge: 121,000 m3

**2.11 Boden Graben Entwässerungsltg lösen lagern verfüllen verdichten geböschte Wände Sohlen-B 0,7-0,8m T bis 1,75m GU SU**
STLB-Bau 2025-10 002
Boden der Gräben für Entwässerungsleitungen, nach Abtrag des Oberbaus, profilgerecht lösen, seitlich lagern, verfüllen, verdichten, verdrängten Boden seitlich lagern, Abfall ist nicht gefährlich, nicht schadstoffbelastet, ohne Festlegung eines Zuordnungskriteriums LAGA/DepVO/EBV/RuVA, mit geböschten Wänden, Breite der Sohle über 0,7 bis 0,8 m, Aushubtiefe bis 1,75 m,
Homogenbereich 1, mit 2 Bodengruppen, Bodengruppe 1 GU DIN 18196 (Kies-Schluff-Gemisch), Bodengruppe 2 SU DIN 18196 (Sand-Schluff-Gemisch), Tiefe oberer Horizont des Homogenbereiches von 0 m, Tiefe unterer Horizont des Homogenbereiches bis 2 m,
Baumaßnahme der Geotechnischen Kategorie 1 DIN 4020, Mengenermittlung nach Aufmaß an der Entnahmestelle.
Menge: 15,000 m3

**2.12 Boden Graben Entwässerungsltg lösen lagern verfüllen verdichten Sohlen-B 0,8-0,9m T bis 3m GU SU**
*** Bezugsbeschreibung
STLB-Bau 2025-10 002
Boden der Gräben für Entwässerungsleitungen, nach Abtrag des Oberbaus, profilgerecht lösen, seitlich lagern, verfüllen, verdichten, verdrängten Boden seitlich lagern, Abfall ist nicht gefährlich, nicht schadstoffbelastet, ohne Festlegung eines Zuordnungskriteriums LAGA/DepVO/EBV/RuVA, Verbau wird gesondert vergütet, Breite der Sohle über 0,8 bis 0,9 m, Aushubtiefe bis 3 m,
Homogenbereich 1, mit 2 Bodengruppen, Bodengruppe 1 GU DIN 18196 (Kies-Schluff-Gemisch), Bodengruppe 2 SU DIN 18196 (Sand-Schluff-Gemisch), Tiefe oberer Horizont des Homogenbereiches von 0 m, Tiefe unterer Horizont des Homogenbereiches bis 2 m,
Baumaßnahme der Geotechnischen Kategorie 1 DIN 4020, Mengenermittlung nach Aufmaß an der Entnahmestelle.
Menge: 120,000 m3

**2.13 Boden Graben Entwässerungsltg lösen lagern verfüllen verdichten von Hand Sohlen-B 0,8-0,9m T bis 3m GU SU**
*** wie Position 2.12
STLB-Bau 2025-10 002
Arbeiten von Hand,
Menge: 10,000 m3

*Hinweis: Verbau zw. RW03 u. Anschlussschacht*

**2.14 Senkr.Normverbau Graben herstellen rückbauen H 2,5-3m Sohlen-B bis 1m GU SU**
STLB-Bau 2025-10 006
Regelausführung des Senkrechten Verbaus (Senkrechter Normverbau) DIN 4124 für Graben, herstellen und wieder rückbauen, Höhe über 2,5 bis 3 m, Breite der Sohle zwischen den Bekleidungen bis 1 m, 2 Bodengruppen, Bodengruppe 1 GU DIN 18196 (Kies-Schluff-Gemisch), Bodengruppe 2 SU DIN 18196 (Sand-Schluff-Gemisch).
Menge: 75,000 m2

**2.15 Untergrund verdichten Graben Sohlen-B 0,8-0,9m**
STLB-Bau 2025-10 002
Untergrund verdichten, in Gräben, Verdichtungsgrad mind. DPr 1, Breite der Sohle über 0,8 bis 0,9 m.
Menge: 190,000 m

*Hinweis: Aushub neuer Wegeaufbau außerhalb Grabfeld*

**2.16 Boden lösen laden fördern lagern SU GU**
STLB-Bau 2025-10 002
Boden
profilgerecht lösen, laden, fördern und lagern, Abfall ist nicht gefährlich, nicht schadstoffbelastet, Werte gemäß Ersatzbaustoffverordnung 2023 sind eingehalten, Charakterisierung Bodenmaterial Klasse BM-0 Lehm, Schluff nach EBV 2023, Anlage 1, Tabelle 3,
Homogenbereich 1, mit 2 Bodengruppen, Bodengruppe 1 SU DIN 18196 (Sand-Schluff-Gemisch), Bodengruppe 2 GU DIN 18196 (Kies-Schluff-Gemisch), Tiefe oberer Horizont des Homogenbereiches von 0 m, Tiefe unterer Horizont des Homogenbereiches bis 2 m,
Baumaßnahme der Geotechnischen Kategorie 1 DIN 4020,
- Massenanteil Steine DIN EN ISO 14688-1 (Co) unterer Wert '0' %,

- Massenanteil Steine DIN EN ISO 14688-1 (Co) oberer Wert '10' %,
- Lagerungsdichte mitteldicht bis dicht, Mengenermittlung nach Aufmaß an Abtragprofilen.
Menge: 50,000 m3

*Hinweis: Bodeneinbau / Modellieren*

**2.17 Boden auf Baustelle gelagert einbauen SU GU verdichten Einbau-H 1,25m**
*** Bezugsbeschreibung
STLB-Bau 2025-10 002
Boden, auf der Baustelle gelagert, profilgerecht einbauen, mit 2 Bodengruppen, Bodengruppe 1 SU DIN 18196 (Sand-Schluff-Gemisch), Bodengruppe 2 GU DIN 18196 (Kies-Schluff-Gemisch), verdichten, Verdichtungsgrad mind. DPr 0,92 bis 0,95, Einbauhöhe bis 1,25 m, Mengenermittlung nach Auftragprofilen.
Menge: 250,000 m3

**2.18 Boden auf Baustelle gelagert einbauen Neigung 1:2 SU GU verdichten Einbau-H 1,25m**
*** wie Position 2.17
STLB-Bau 2025-10 002
Neigung der Böschung 1:2,
Menge: 34,000 m3

**2.19 Boden liefern einbauen Vegetationsfläche GU SU verdichten durch Einbaugeräte Einbau-H 1,25m**
STLB-Bau 2025-10 002
Boden, liefern, profilgerecht einbauen, für zukünftige Vegetationsflächen, mit 2 Bodengruppen, Bodengruppe 1 GU DIN 18196 (Kies-Schluff-Gemisch), Bodengruppe 2 SU DIN 18196 (Sand-Schluff-Gemisch), Unterbau und Untergrund durch Eigenlast der Einbaugeräte nicht höher verdichten als Verdichtungsgrad DPr 0,92, Einbauhöhe bis 1,25 m, Mengenermittlung nach Auftragprofilen.
Menge: 15,000 m3

### 3 Ver- und Entsorgungsleitungen

*Hinweis: Drainpackung unter Gräbern*

**3.1 Sickerpackung aus Kiessand, Körnung 0/32, unter Grabfeld,**
Sickerpackung aus Kiessand, Körnung 0/32, unter Grabfeld,
Schichtstärke ca. 20 cm, Grabentiefe 1,25 m, Grabenbreite 200 cm, Ausführung gemäß Zeichnung.
Menge: 48,000 m3

**3.2 Auskleidung der Decke der Drainpackung mit geotextilem Filter,**
Auskleidung der Decke der Drainpackung mit geotextilem Filter,
Durchlässigkeitsbeiwert kv mind. 0,1 cm/s, Überlappungsbreite 15 cm, Abrechnung nach bedeckter Fläche.
Menge: 205,000 m2

**3.3 Dränltg LP R2 PE-HD DN100 Graben T 1-1,25m**
STLB-Bau 2025-10 010
Dränleitung aus Kunststoff-Teilsickerrohr, Typ R2, PE-HD DIN 4262-1, DN 100, in vorh. Graben, Tiefe über 1 bis 1,25 m.
Menge: 75,000 m

**3.4 T-Stück R2 PE-HD DN100/100**
STLB-Bau 2023-10 010
T-Stück für Dränleitung aus PE-HD DIN 4262-1, Typ R2, DN 100/100.
Menge: 15,000 St

*Hinweis: Drainageschächte/Kontrollschächte unter Grabwegen*

**3.5 Spül-/Kontroll-/Sammelschacht aus PVC-U, DIN EN 13598-1, DN 315,**
Spül-/Kontroll-/Sammelschacht aus PVC-U, DIN EN 13598-1, DN 315,
mit einem Anschluss, DN 100, mit Abdeckung DIN EN 124, Klasse B 125 aus Guss, quadratisch.
Menge: 6,000 St

**3.6 Spül-/Kontroll-/Sammelschacht aus PVC-U, DIN EN 13598-1, DN 315,**
*** Bezugsbeschreibung
Spül-/Kontroll-/Sammelschacht aus PVC-U, DIN EN 13598-1, DN 315,
mit 2 Anschlüssen, DN 100, 2. Anschluss DN 100, Baulänge 200 cm, mit Sandfang, mit Abdeckung DIN EN 124, Klasse B 125 aus Guss, quadratisch.
Menge: 5,000 St

**3.7 Abdeckung rund.**
*** wie Position 3.6
Menge: 1,000 St

*Hinweis: Einläufe und Schächte*

**3.8 Beton Hofablauf 21-25-28-K Aufsatz Hofablauf B125 L/B 300/300mm setzen C12/15 D 10cm**
STLB-Bau 2025-10 009
Betonteilkombination DIN 1236 für Hofablauf, ohne Geruchverschluss, DIN 1236 - 21 - 25 - 28 - K, Aufsatz, Roste aus Gusseisen, Rahmen mit Eimerauflage, Klasse B 125 DIN EN 124-1, Maße L/B 300/300 mm, DIN 19593 - C, setzen in Beton C 12/15 DIN 1045-2, Bettungsdicke 10 cm, Ablauf an Leitung anschließen.
Menge: 3,000 St

*Hinweis: Schacht RW 01*

**3.9 Schacht Beton-Stahlbetonfertigteile DN1000 Steiggang 2-läufig Steigeisen Grauguss Gerinne gekrümmt Beton C40/50 Zulauf DN150 Ablauf DN150 T 2-2,5m**
STLB-Bau 2025-10 009
Schacht aus Beton-/Stahlbetonfertigteilen DIN EN 1917, DIN 4034-1, Typ 2, rund, DN 1000, mit Schachtunterteil, Schachtringen/Schachtrohr, Auflageringen, Schachthals DN 1000/800, Bauteilverbindung mit Dichtungen aus Elastomeren DIN EN 681-1 und DIN 4060 als Kompressionsdichtung, Dichtungen werkseitig fest eingebaut, 2-läufiger Steiggang mit Steigeisen DIN 1212, aus Grauguss, Gerinne gekrümmt, Schachtunterteil, Gerinne und Auftritt aus Beton C 40/50, in einem Guss gefertigt, Auftritt in Scheitelhöhe, Zu- und Abläufe sohlgleich, Anschlüsse für gelenkige Einbindung der Zu- und Abläufe mit Muffe, Zulauf für Rohre aus PP, DN 150,
Winkel '225' Grad, Ablauf für Rohre aus PP, DN 150, lichte Schachttiefe über 2 bis 2,5 m.
Menge: 1,000 St

*Hinweis: Schacht RW 02*

**3.10 Schacht Beton-Stahlbetonfertigteile DN1000 Steiggang 2-läufig Steigeisen Grauguss Gerinne gekrümmt Beton C40/50 Zulauf DN150 Ablauf DN150 T 2-2,5m**
STLB-Bau 2025-10 009
Schacht aus Beton-/Stahlbetonfertigteilen DIN EN 1917, DIN 4034-1, Typ 2, rund, DN 1000, mit Schachtunterteil, Schachtringen/Schachtrohr, Auflageringen, Schachthals DN 1000/800, Bauteilverbindung mit Dichtungen aus Elastomeren DIN EN 681-1 und DIN 4060 als Kompressionsdichtung, Dichtungen werkseitig fest eingebaut, 2-läufiger Steiggang mit Steigeisen DIN 1212, aus Grauguss, Gerinne gekrümmt, Schachtunterteil, Gerinne und Auftritt aus Beton C 40/50, in einem Guss gefertigt, Auftritt in Scheitelhöhe, Zu- und Abläufe sohlgleich, Anschlüsse für gelenkige Einbindung der Zu- und Abläufe mit Muffe, Zulauf für Rohre aus PP, DN 150,
Winkel '225' Grad, Ablauf für Rohre aus PP, DN 150, lichte Schachttiefe über 2 bis 2,5 m.
Menge: 1,000 St

*Hinweis: Schacht RW 03*

**3.11 Schacht Beton-Stahlbetonfertigteile DN1000 Steiggang 2-läufig Steigeisen Grauguss Gerinne gekrümmt Beton C40/50 Zulauf DN150 Ablauf DN150 T 2-2,5m**
STLB-Bau 2025-10 009
Schacht aus Beton-/Stahlbetonfertigteilen DIN EN 1917, DIN 4034-1, Typ 2, rund, DN 1000, mit Schachtunterteil, Schachtringen/Schachtrohr, Auflageringen, Schachthals DN 1000/800, Bauteilverbindung mit Dichtungen aus Elastomeren DIN EN 681-1 und DIN 4060 als Kompressionsdichtung, Dichtungen werkseitig fest eingebaut, 2-läufiger Steiggang mit Steigeisen DIN 1212, aus Grauguss, Gerinne gekrümmt, Schachtunterteil, Gerinne und Auftritt aus Beton C 40/50, in einem Guss gefertigt, Auftritt in Scheitelhöhe, Zu- und Abläufe sohlgleich, Anschlüsse für gelenkige Einbindung der Zu- und Abläufe mit Muffe, Zulauf für Rohre aus PP, DN 150,
Winkel '90' Grad, Ablauf für Rohre aus PP, DN 150, lichte Schachttiefe über 2 bis 2,5 m.
Menge: 1,000 St

*Hinweis: Schacht RW 04*

**3.12 Schacht Beton-Stahlbetonfertigteile DN1000 Steiggang 2-läufig Steigeisen Grauguss Gerinne gekrümmt Beton C40/50 Zulauf DN100 Ablauf DN150 T 1,5-2m**
STLB-Bau 2025-10 009
Schacht aus Beton-/Stahlbetonfertigteilen DIN EN 1917, DIN 4034-1, Typ 2, rund, DN 1000, mit Schachtunterteil, Schachtringen/Schachtrohr, Auflageringen, Schachthals DN 1000/800, Bauteilverbindung mit Dichtungen aus Elastomeren DIN EN 681-1 und DIN 4060 als Kompressionsdichtung, Dichtungen werkseitig fest eingebaut, 2-läufiger Steiggang mit Steigeisen DIN 1212, aus Grauguss, Gerinne gekrümmt, Schachtunterteil, Gerinne und Auftritt aus Beton C 40/50, in einem Guss gefertigt, Auftritt in Scheitelhöhe, Zu- und Abläufe sohlgleich, Anschlüsse für gelenkige Einbindung der Zu- und Abläufe mit Muffe, Zulauf für Rohre aus PP, DN 100,
Winkel '180' Grad, Ablauf für Rohre aus PP, DN 150, lichte Schachttiefe über 1,5 bis 2 m.
Menge: 1,000 St

*Hinweis: Entwässerungsleitungen*

**3.13 Sand Leitungszone Rohr bis DN150 einbauen D 10-15cm**
STLB-Bau 2025-10 002
Sand, natürliche Gesteinskörnung TL Gestein, Körnung 0/2, liefern, für Leitungszone von Rohrleitungen, bestehend aus Bettung, Seitenverfüllung und Abdeckung, bis DN 150, profilgerecht einbauen, in Graben, Schichtdicke über 10 bis 15 cm.
Menge: 30,000 m3

**3.14 Abwasserkanal PP homogen Steckverbindung OD DN110 SN8 Bettung Typ 1 Bettungs-D 15cm Sand ob. Schicht Sand**
STLB-Bau 2023-10 009
Abwasserkanal aus PP (Polypropylen)-Rohren DIN EN 1852-1, homogenes Vollwandrohr, mit Steckverbindung, Rohrende mit Muffe, DN/OD 110, Nenn-Ringsteifigkeit SN 8 DIN EN ISO 9969, einschl. Bettung Typ 1, Dicke der unteren Bettungsschicht mind. 15 cm, aus Sand, obere Bettungsschicht aus Sand.
Menge: 45,000 m

**3.15 Bogen PP homogen Abwasserkanal Steckverbindung OD DN110 SN8**
STLB-Bau 2025-10 009
Bogen, Formstück aus PP (Polypropylen) DIN EN 1852-1, homogenes Vollwandrohr, für Abwasserkanal, Steckverbindung, Rohrende mit Muffe, DN/OD 110, Nenn-Ringsteifigkeit SN 8 DIN EN ISO 9969.
Menge: 30,000 St

**3.16 Abzweig PP homogen Abwasserkanal 45Grad Steckverbindung OD DN110 SN8**
STLB-Bau 2025-10 009
Abzweig, Formstück aus PP (Polypropylen) DIN EN 1852-1, homogenes Vollwandrohr, für Abwasserkanal, 45 Grad, Steckverbindung, Rohrende mit Muffe, DN/OD 110, Nenn-Ringsteifigkeit SN 8 DIN EN ISO 9969.
Menge: 15,000 St

**3.17 Abwasserkanal PP homogen Steckverbindung OD DN160 SN8 Bettung Typ 1 Bettungs-D 15cm Sand ob. Schicht Sand**
STLB-Bau 2023-10 009
Abwasserkanal aus PP (Polypropylen)-Rohren DIN EN 1852-1, homogenes Vollwandrohr, mit Steckverbindung, Rohrende mit Muffe, DN/OD 160, Nenn-Ringsteifigkeit SN 8 DIN EN ISO 9969, einschl. Bettung Typ 1, Dicke der unteren Bettungsschicht mind. 15 cm, aus Sand, obere Bettungsschicht aus Sand.
Menge: 56,000 m

**3.18 Bogen PP homogen Abwasserkanal Steckverbindung OD DN160 SN8**
STLB-Bau 2025-10 009
Bogen, Formstück aus PP (Polypropylen) DIN EN 1852-1, homogenes Vollwandrohr, für Abwasserkanal, Steckverbindung, Rohrende mit Muffe, DN/OD 160, Nenn-Ringsteifigkeit SN 8 DIN EN ISO 9969.
Menge: 5,000 St

**3.19 Abzweig PP homogen Abwasserkanal 45Grad Steckverbindung OD DN160 SN8**
STLB-Bau 2025-10 009
Abzweig, Formstück aus PP (Polypropylen) DIN EN 1852-1, homogenes Vollwandrohr, für Abwasserkanal, 45 Grad, Steckverbindung, Rohrende mit Muffe, DN/OD 160, Nenn-Ringsteifigkeit SN 8 DIN EN ISO 9969.
Menge: 7,000 St

### 4 Mauer-, Beton- und Natursteinarbeiten

**Ausführungsbeschreibung 3 Sanierung Bestandsmauer Buntsandstein**
*Buntsandsteinmauer, Bestand:*
Die bestehende Buntsandsteinmauer weist an einigen Stellen fehlende Steine sowie fehlendes Fugenmaterial auf. Falls die fehlenden Steine nicht mehr auffindbar sind, ist die Mauer mittels Neumaterial zu sanieren.

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
**4.1 Mauerergänzung Fehlstellen, Sandstein**
*** gemäß Ausführungsbeschreibung 3
Mauerergänzung Fehlstellen, Sandstein
loses Material ausräumen, Fehlstellen ergänzen mit seitlich gelagertem Material. Gesteinsart Sandstein, regional, rötlich, Kanten auf Maß zugerichtet.
Abgerechnet wird in m2 Fehlstelle
Menge: 2,000 m2

**4.2 Nachverfugen Sichtmauerwerk, mit Fugenmörtel, Farbton grau,**
*** gemäß Ausführungsbeschreibung 3
Nachverfugen Sichtmauerwerk, mit Fugenmörtel, Farbton grau,
Loses Fugenmaterial entfernen, mechanisch, Arbeit mit besonderer Vorsicht.
Dann einzelne fehlende Stellen Nachverfugen mit für Sandstein geeignetem Mörtel, Farbe grau (wie Bestand).
Fugen nachwaschen, Fugen 2mm tiefer als Naturstein.
Menge: 4,000 m2

**Ausführungsbeschreibung 4 Natursteinmauer um Grabfelder**
*Die beiden Grabfelder nördlich und südlich der Bestandsmauer werden um ca. 45cm erhöht/angefüllt.*
Die beiden Grabfelder nördlich und südlich der Bestandsmauer werden um ca. 45cm erhöht/angefüllt.
Das südliche Grabfeld soll durch eine Trockenmauer aus Buntsandstein eingefasst werden; Höhe gesamt (einschl. Einbindung) ca. 65cm, Breite ca. 30-40cm, die Mauer hat im Grundriss eine geschwungene Form.
Das nördliche Grabfeld hat einen geraden Mauerverlauf, dieser soll mittels rötlichen Mauerscheiben hergestellt werden - in Farbe und Oberfläche passend zu den Buntsandsteinmauern.

*Hinweis: Südliches Grabfeld*

**4.3 Gründungssohle verdichten Baugrube**
*** gemäß Ausführungsbeschreibung 4
STLB-Bau 2021-04 002
Gründungssohle verdichten, in Baugruben, Verdichtungsgrad mind. DPr 0,97.
Menge: 79,000 m2

**4.4 Fundament Trockenmauer Kies-Sand 0/45 B bis 60cm T bis 80cm**
*** gemäß Ausführungsbeschreibung 4
STLB-Bau 2023-04 003
Fundament für Trockenmauer, aus korngestuftem Kies-Sand-Gemisch 0/45, Breite bis 60 cm, Tiefe bis 80 cm, natürliche Gesteinskörnung TL Gestein.
Menge: 25,000 m3

**4.5 Trockenmauer Stützwand Bruchsteinmauerwerk Buntsandstein D 30-40cm Anlauf 5-10% H 0,5-1m**
*** gemäß Ausführungsbeschreibung 4
STLB-Bau 2025-10 003
Trockenmauer als Stützwand, einhäuptig, als unregelmäßiges, lagerhaftes Bruchsteinmauerwerk, Gesteinsart Buntsandstein, Steinhöhe 5 bis 25 cm, Steinbreite mind. 1,5-fache Höhe, nicht weniger als 15 cm, Steinlänge mind. 1,5-fache Höhe, Sichtflächen unbearbeitet, keine Stoßfuge durch mehr als 2 Schichten, Überlappung der Stoßfugen mind. 10 cm, Mauerwerksdicke an der Krone über 30 bis 40 cm, Anlauf/Dossierung über 5 bis 10 %, Höhe über 0,5 bis 1 m, Fugenbreite bis 3 cm, breitere Fugen und Steinzwischenräume mit Bruchsteinen auszwickeln.
Menge: 28,000 m2

*Hinweis: Nördliches Grabfeld*

**4.6 Frostschutzschicht Füllstoff liefern einbauen verdichten D 30-50cm Kies-Sand-Gemisch**
STLB-Bau 2025-10 002
Frostschutzschicht, Füllstoff, liefern, profilgerecht einbauen und verdichten, in Fundamentgräben, Verformungsmodul mind. EV2 100 MPa, Verdichtungsgrad mind. DPr 1, Schichtdicke über 30 bis 50 cm, zulässige Abweichung von der Sollhöhe +/- 2 cm, Kies-Sand-Gemisch, natürliche Gesteinskörnung TL Gestein, Körnung 0/32.
Menge: 14,000 m3

*Hinweis: Hinterfüllung MS*

**4.7 Filterschicht Füllstoff liefern einbauen verdichten D 30-50cm Kies-Sand-Gemisch**
STLB-Bau 2025-10 002
Filterschicht, Füllstoff, liefern, profilgerecht einbauen und verdichten, Schichtdicke über 30 bis 50 cm, zulässige Abweichung von der Sollhöhe +/- 2 cm, Kies-Sand-Gemisch, natürliche Gesteinskörnung TL Gestein, Körnung 0/32.
Menge: 15,000 m3

**4.8 Einfassung aus Winkelstützelementen, als Stahlbetonfertigteil,**
*** Bezugsbeschreibung
Einfassung aus Winkelstützelementen, als Stahlbetonfertigteil,
Festigkeitsklasse C 45/55 DIN 1045-2, Expositionsklasse XC4 (Bewehrungskorrosion durch Karbonatisierung, wechselnd nass und trocken), Expositionsklasse XD3 (Bewehrungskorrosion durch Chloride, ausgenommen Meerwasser, wechselnd nass und trocken), Expositionsklasse XF4 (Frostangriff, hohe Wassersättigung mit Taumittel), Höhe 80cm, Fußlänge entsprechend Lastfall, Baulänge 100 cm, Sichtflächen in Sichtbeton, Farbton: rot, Oberfläche sandgestrahlt, Sichtkanten gefast, Fertigteile engfugig verlegen, im Abstand von ca. 8 m Fertigteilfugen durch Trennschicht aus bitumenimprägniertem PUR-Schaumstoff, einschl. Fundament aus Beton mit einer Zusammensetzung C 12/15 DIN 1045-2, Dicke Fundament 25 +/- 2 cm, Mauerscheiben auf Fundament in 3cm dicke Zementmörtelschicht MG III setzen.

Lastfall: LKW 16/16 (gem. DIN 1072), Befahren bis max. 30cm an Mauerkrone

Hersteller / Typ '........................................'
vom Bieter einzutragen
Menge: 58,500 m

**4.9 Passstück, Baulänge ca. 35cm, nach örtlichem Aufmaß.**
*** wie Position 4.8
Menge: 1,000 St

**4.10 Passstück, Baulänge 80-85cm, nach örtlichem Aufmaß.**
*** wie Position 4.8
Menge: 3,000 St

**4.11 Außenecke einteilig, 90 Grad.**
*** wie Position 4.8
Menge: 2,000 St

*Hinweis: Grabsteinfundamente*

**4.12 Ortbeton Streifenfundament unbewehrt C20/25 XF1 B bis 30cm T 50-75cm**
STLB-Bau 2025-10 013
Ortbeton Streifenfundament, aus unbewehrtem Beton, Normalbeton C 20/25 DIN 1045-2, natürliche Gesteinskörnung, Expositionsklasse XF1 (Frostangriff, mäßige Wassersättigung ohne Taumittel), Feuchtigkeitsklasse WF (Betonkorrosion, feuchte Umgebung), Querschnittsbreite bis 30 cm, Querschnittstiefe über 50 bis 75 cm, Ausführung gemäß Zeichnung.
Menge: 3,000 m3

### 5 Wegebauarbeiten

*Hinweis: Technische Vorbemerkungen zu den Wegebauarbeiten*
Technische Vorbemerkungen zu den Wegebauarbeiten

Für die Ausführung nachstehender Leistungen gelten:
- die Zusätzlichen Technischen Vorschriften und Richtlinien für Erdarbeiten im Straßenbau (ZTV E-StB).
- die Zusätzlichen technischen Vertragsbedingungen für Schichten ohne Bindemittel (ZTV SoB-Stb)
- die Zusätzlichen Technischen Vertragsbedingungen und Richtlinien zur Herstellung von Pflasterdecken, Plattenbelägen und Einfassungen (ZTV Pflaster-StB),

Für alle zu liefernden Baustoffe sind zum Nachweis der Mindestmengen Lieferscheine bzw. Wiegekarten der Rechnung beizufügen.

Soweit in der Leistungsbeschreibung nicht ausdrücklich erwähnt, sind keine Recyclingbaustoffe als Füll- oder Tragschichtmaterialien zulässig.

Hinweise zu den Pflasterarbeiten:
Gerade/rechtwinkelige Anschlüsse und Schnittkanten der Pflasterflächen werden nicht gesondert vergütet, sofern für die Anschlüsse Halbsteine lieferbar sind. Diese Anschlüsse sind in die jeweiligen Positionen mit einzukalkulieren Schnittarbeiten sind so auszuführen, dass die eingepassten Steine bzw. Platten mindestens noch halbe Stein- bzw. Plattengröße haben.

**5.1 Kontrollprüfung Unterbau/Planum Verformungsmodul statischer Lastplattendruckversuch**
STLB-Bau 2025-10 080
Kontrollprüfung ZTV E-StB auf besondere Anordnung des AG, für Unterbau/Planum, Prüfung für Verformungsmodul, mit statischem Lastplattendruckversuch DIN 18134.
Menge: 1,000 St

**5.2 Kontrollprüfung Unterbau/Planum Verformungsmodul dynamischer Lastplattendruckversuch**
STLB-Bau 2025-10 080
Kontrollprüfung ZTV SoB-StB auf besondere Anordnung des AG, für Unterbau/Planum, Prüfung für Verformungsmodul, mit dynamischem Lastplattendruckversuch TP BF-StB.
Menge: 3,000 St

**5.3 Planum Abweichung +/-2cm EV2 45MPa**
STLB-Bau 2021-10 002
Planum herstellen, zulässige Abweichung von der Sollhöhe +/- 2 cm, Verformungsmodul mind. EV2 45 MPa.
Menge: 338,000 m2

*Hinweis: Pflasterfläche*

**5.4 FSS DPr1 0/45 D 20-30cm**
STLB-Bau 2025-10 080
Frostschutzschicht, Verdichtungsgrad mind. DPr 1, aus Baustoffgemisch für Frostschutzschicht, natürliche Gesteinskörnung TL Gestein, Körnung 0/45, Schichtdicke über 20 bis 30 cm, Infiltrationsbeiwert ki größer gleich 1 x 10 hoch minus 5 m/s, abgerechnet wird nach Auftragprofilen.
Menge: 31,000 m3

**5.5 STS EV2 120MPa 0/32 D 20-25cm**
STLB-Bau 2025-10 080
Schottertragschicht, Verformungsmodul auf der Oberfläche mind. EV2 120 MPa, aus Baustoffgemisch für Schottertragschicht, natürliche Gesteinskörnung TL Gestein, Körnung 0/32, Schichtdicke über 20 bis 25 cm, Infiltrationsbeiwert ki größer gleich 1 x 10 hoch minus 5 m/s, Einbau zwischen Randeinfassungen.
Menge: 14,000 m3

**5.6 Pflasterdecke, aus Pflastersteinen aus Beton, TL Pflaster-StB,**
Pflasterdecke, aus Pflastersteinen aus Beton, TL Pflaster-StB,
ungebundene Bauweise, Tragschicht wird gesondert vergütet,
2 Steinformate: L/B 126/126 mm und 189/126 mm, Dicke 80 mm, max. Differenzen K, Kante ohne Abschrägung, in Reihen mit versetzten Fugen, befahrbar über 3,5 t, Bettung aus Baustoffgemisch Körnung 0/8 aus natürlichen gebrochenen Gesteinskörnungen (Brechsand-Splitt-Gemisch), Dicke 5 +/- 1 cm, Baustoffgemisch für Fugen, Körnung 0/4 aus natürlichen gebrochenen Gesteinskörnungen (Brechsand-Splitt-Gemisch) einschlämmen,

Hersteller und Typ Kronimus Spartana, Farbton: schwarz-weiß meliert Nr. 645.

oder gleichwertig.

Hinweis: Das Pflaster soll optisch gleich sein mit dem nördlich angrenzenden Bestandspflaster. Das Pflaster ist vor dem Einbau zu bemustern.
Menge: 65,000 m2

**5.7 Pflasterdecke anpassen schneiden T bis 10cm Nassschneidegerät**
STLB-Bau 2025-10 080
Pflasterdecke anpassen durch Schneiden, Tiefe bis 10 cm, mit Nassschneidegerät.
Menge: 35,000 m

**5.8 Betonbord TB8/30 Fundament Rückenstütze 2seitig C20/25 D 20cm B 15cm**
STLB-Bau 2025-10 080
Bordstein aus Beton, DIN EN 1340, Maße DIN 483, Form TB 8/30, Witterungswiderstand D, Abriebwiderstand I, Biegezugfestigkeit U, mit Vorsatzbeton, Zuschlag aus Hartgestein, mit Fundament und 2-seitiger Rückenstütze aus Beton mit einer Zusammensetzung C 20/25 DIN 1045-2, Bettungsdicke 20 cm, Breite der Rückenstütze 15 cm, Fugen offen, mit Bewegungsfugen alle 8 m.
Menge: 16,000 m

**5.9 Betonbord Kurve R 1m TB8/30 Fundament Rückenstütze 2seitig C20/25 D 20cm B 15cm**
*** Bezugsbeschreibung
STLB-Bau 2025-10 080
Bordstein aus Beton als Kurvenstein, Radius 1 m, Außenkurve (konvex), DIN EN 1340, Maße DIN 483, Form TB 8/30, Witterungswiderstand D, Abriebwiderstand I, Biegezugfestigkeit U, mit Vorsatzbeton, Zuschlag aus Hartgestein, mit Fundament und 2-seitiger Rückenstütze aus Beton mit einer Zusammensetzung C 20/25 DIN 1045-2, Bettungsdicke 20 cm, Breite der Rückenstütze 15 cm, Fugen offen, mit Bewegungsfugen alle 8 m.
Menge: 10,000 m

**5.10 Betonbord Kurve R 2m TB8/30 Fundament Rückenstütze 2seitig C20/25 D 20cm B 15cm**
*** wie Position 5.9
STLB-Bau 2025-10 080
Radius 2 m,
Menge: 3,000 m

*Hinweis: Grabwege - Betonplatten auf Drainbeton-Fundament*

**5.11 Plattenbelag Betonpl. L/B/D 400/400/60mm grau Bettung Brechsand-Splitt 0/5 D 4+/-1cm Haftbrücke Pflasterfugenmörtel reaktionsharzgeb. einbringen**
STLB-Bau 2025-10 080
Plattenbelag FLL ZTV-Wegebau, aus Platten aus Beton, DIN EN 1339, barrierefrei DIN 18040-3, gebundene Bauweise, Maße L/B/D 400/400/60 mm, Plattenmaßabweichung N, Diagonalabweichung J, Witterungswiderstand A, Biegezugfestigkeit S, Abriebwiderstand F, Bruchlast Klasse 3, Farbton grau, Kante ohne Abschrägung, Tragschicht wird gesondert vergütet, Bettung aus Baustoffgemisch für hydraulisch gebundene Bettung Körnung 0/5 aus natürlichen gebrochenen Gesteinskörnungen (Brechsand-Splitt-Gemisch), Dicke 4 +/- 1 cm, Druckfestigkeit größer gleich 4 N/mm2, Steinunterseite mit Haftbrücke, reaktionsharzgebundenen Pflasterfugenmörtel auf Epoxidharzbasis einbringen, wasserdurchlässig, kf größer gleich 5,4 x 10 hoch minus 5 m/s.
Menge: 66,000 m2

**5.12 Dränbetontragschicht C12/15 D 30cm**
Dränbetontragschicht FLL ZTV-Wegebau, natürliche Gesteinskörnung, C 12/15, Nutzungskategorie N 1, wasserdurchlässig, kf größer gleich 5,4 x 10 hoch minus 5 m/s, Dicke 30 cm.
Menge: 66,000 m2

*Hinweis: Betonplatten um Gräber - ungebunden*

**5.13 Plattenbelag Betonpl. L/B/D 400/400/60mm grau Bettung Brechsand-Splitt 0/8 D 4+/-1cm Brechsand-Splitt 0/4 einbringen**
STLB-Bau 2025-10 080
Plattenbelag FLL ZTV-Wegebau, aus Platten aus Beton, DIN EN 1339, barrierefrei DIN 18040-3, ungebundene Bauweise, Maße L/B/D 400/400/60 mm, Plattenmaßabweichung N, Diagonalabweichung J, Witterungswiderstand A, Biegezugfestigkeit S, Abriebwiderstand F, Bruchlast Klasse 3, Farbton grau, Kante ohne Abschrägung, Tragschicht wird gesondert vergütet, Bettung aus Baustoffgemisch Körnung 0/8 aus natürlichen gebrochenen Gesteinskörnungen (Brechsand-Splitt-Gemisch), Dicke 4 +/- 1 cm, begehbar, Baustoffgemisch für Fugen, Körnung 0/4 aus natürlichen gebrochenen Gesteinskörnungen (Brechsand-Splitt-Gemisch) einbringen, einschl. Verdichten des Plattenbelages.
Menge: 12,000 m2

**5.14 STS EV2 80MPa 0/32 D 15-20cm**
STLB-Bau 2025-10 080
Schottertragschicht, Verformungsmodul auf der Oberfläche mind. EV2 80 MPa, aus Baustoffgemisch für Schottertragschicht, natürliche Gesteinskörnung TL Gestein, Körnung 0/32, Schichtdicke über 15 bis 20 cm, Infiltrationsbeiwert ki größer gleich 1 x 10 hoch minus 5 m/s, Einbau zwischen Randeinfassungen.
Menge: 2,500 m3

*Hinweis: Wassergebundene Decke*

**5.15 STS DPr1 EV2 80MPa 0/45 D 40-45cm**
STLB-Bau 2025-10 080
Schottertragschicht, Verdichtungsgrad mind. DPr 1, Verformungsmodul auf der Oberfläche mind. EV2 80 MPa, aus Baustoffgemisch für Schottertragschicht, natürliche Gesteinskörnung TL Gestein, Körnung 0/45, Schichtdicke über 40 bis 45 cm, wasserdurchlässig, kf größer gleich 5 x 10 hoch minus 5 m/s, abgerechnet wird nach Auftragprofilen.
Menge: 86,000 m3

**5.16 DSoB Gemisch DoB 0/8 D 6cm**
STLB-Bau 2025-10 080
Deckschicht ohne Bindemittel FLL Fachbericht wassergebundene Wege, Wasserdurchlässigkeit Kf größer gleich 5 x 10 hoch minus 5 m/s, aus Baustoffgemisch für Deckschichten ohne Bindemittel, natürliche Gesteinskörnung TL Gestein, Körnung 0/8,
Farbton 'Zu verwendendes Material: Gallisand'
Schichtdicke 6 cm, zulässige Abweichung von der Sollhöhe 2 cm, Abweichung von der Ebenheit innerhalb einer 4 m langen Messstrecke bis 1,5 cm.
Menge: 195,000 m2

**5.17 Einfassung Stahlband H 200mm D 6mm gerade Strecke Erdanker T-Profil Abst. 100cm**
*** Bezugsbeschreibung
STLB-Bau 2025-10 003
Einfassung aus Stahlband, Höhe 200 mm, Dicke 6 mm, mit angeformten Halterungen, in gerader Strecke einbauen mit Erdankern aus Stahl-T-Profil, Profil L/B/D 30/30/4 mm, Ankerlänge 50 cm, im Abstand von 100 cm.
Menge: 47,000 m

**5.18 Einfassung Stahlband H 200mm D 6mm im Radius Erdanker T-Profil Abst. 100cm**
*** wie Position 5.17
STLB-Bau 2025-10 003
im Radius
Menge: 56,000 m

**5.19 Ortbeton Einzelfundament unbewehrt C20/25 XF2 0,25-0,5m3**
STLB-Bau 2025-10 013
Ortbeton Einzelfundament, aus unbewehrtem Beton, Normalbeton C 20/25 DIN 1045-2, Expositionsklasse XF2 (Frostangriff, mäßige Wassersättigung mit Taumittel), Einzelvolumen über 0,25 bis 0,5 m3.
Menge: 10,000 m3

*Hinweis: Arbeiten am Bestandspflaster*

**5.20 abbrechen Pflasterbelag Betonverbundpflaster D 80mm Bettung Splitt D 4cm nicht schadstoffbelastet 24kN/m3 Geräteeinsatz mgl. wiederverwendb Stoffe lagern laden transp. LKW AN ges.Vergüt.Entsorg.**
STLB-Bau 2025-10 084
Teilabbruch des Pflasterbelages außen, aus Betonverbundpflaster, Dicke 80 mm, einschl. Bettung aus Splitt, Bettungsdicke 4 cm, nicht schadstoffbelastet,
Abfall ist nicht gefährlich, Werte gemäß Ersatzbaustoffverordnung 2023 sind eingehalten, Charakterisierung gemischter Bauschutt Klasse RC-1 nach EBV 2023, Anlage 1, Tabelle 1, Wichte des Abbruchstoffes DIN EN 1991-1-1 24 kN/m3, Geräteeinsatz ist möglich, max. Gesamtgewicht der Geräte ohne Beschränkung,
aufgenommene Stoffe zur Wiederverwendung sortieren, sammeln, wiederverwendbare Stoffe seitlich lagern, nicht wiederverwendbare Stoffe sammeln, auf LKW des AN laden, transportieren zur zugelassenen Lagerfläche des AN,
die Entsorgung wird gesondert vergütet.
Menge: 35,000 m2

**5.21 Bearbeitungsfläche planieren D bis 10cm**
STLB-Bau 2024-10 003
Bearbeitungsfläche unter Massenausgleich planieren, Ab-/Auftragsdicke bis 10 cm.
Menge: 35,000 m2

**5.22 Nachverdichten von Wegeflächen, Schottertragschicht,**
Nachverdichten von Wegeflächen, Schottertragschicht,
Verformungsmodul mind. EV2 100 MPa, Arbeiten mit Gerät.
Menge: 35,000 m2

**5.23 Pflasterdecke Betonverbundpflaster D 80mm gebraucht seitl.lagernd grau Bettung Brechsand-Splitt 0/8 D 5+/-1cm Brechsand-Splitt 0/4 einschlämmen**
STLB-Bau 2025-10 080
Pflasterdecke, aus Verbundpflastersteinen aus Beton, ungebundene Bauweise, Tragschicht wird gesondert vergütet, aus Doppel-T-Verbundsteinen, Dicke 80 mm, gebrauchte Steine, seitlich lagernd, in Reihen mit versetzten Fugen, Farbton grau, befahrbar über 3,5 t, Bettung aus Baustoffgemisch Körnung 0/8 aus natürlichen gebrochenen Gesteinskörnungen (Brechsand-Splitt-Gemisch), Dicke 5 +/- 1 cm, Baustoffgemisch für Fugen, Körnung 0/4 aus natürlichen gebrochenen Gesteinskörnungen (Brechsand-Splitt-Gemisch) einschlämmen.
Menge: 35,000 m2

### 6 Vegetationstechnische Erdarbeiten

*Hinweis: Technische Vorbemerkungen zu den vegetationstechn. Erdarbeiten*
Technische Vorbemerkungen zu den vegetationstechn. Erdarbeiten

An Wegen und Maueranschlüssen sind der Untergrund und/oder die Vegetationsschicht von Hand zu lockern. Dies ist in die Einheitspreise einzukalkulieren, soweit es nicht gesondert ausgeschrieben ist.

Die Mengenermittlung für die Abrechnung von Boden erfolgt nach Aufmaß an der Entnahmestelle und/oder der Einbaustelle nach fester Masse. Wird der Boden ausnahmsweise mit LKW vom AN geliefert, sind Lieferscheine/Wiegekarten der Abrechnung beizufügen

Bei eventuellem Liefernachweis von Boden nach LKW-Ladungen wird ein Lockerungsfaktor von 20 % berechnet und in Abzug gebracht. Sämtliche Lieferscheine/Fuhrscheine müssen folgede Angaben enthalten:
Datum, Uhrzeit, Angabe der Baustelle, Kennzeichen des Fahrzeuges, Wiegeangabe (In Ausnahmefällen alternativ Kastenmass)

Lieferungen von Bodenverbesserungs- und Düngemitteln sind durch Lieferscheine nachzuweisen. Diese sind bei Anlieferung von der Bauleitung zu prüfen, abzeichnen zu lassen und der Schlussrechnung beizufügen.

Flächen und Längen werden, sofern bei den einzelnen Leistungen nichts anderes vorgeschrieben ist, durch Aufmaß in der Abwicklung ermittelt.

**6.1 Baugrund auflockern kreuzweise T 30cm**
STLB-Bau 2023-10 003
Baugrund auflockern, kreuzweise, Tiefe 30 cm, Bodengruppe 3b DIN 18915 (schwach bindig, kiesig), Steine ab 5 cm Durchmesser, Fremdkörper und schwer verrottbare Pflanzenteile ablesen, nach Stoffen getrennt auf der Baustelle lagern.
Menge: 772,000 m2

**6.2 Vegetationsfläche planieren D 10-20cm**
STLB-Bau 2021-10 003
Vegetationsfläche unter Massenausgleich planieren, Ab-/Auftragsdicke über 10 bis 20 cm, zulässige Abweichung von der Sollhöhe +/- 3 cm.
Menge: 772,000 m2

*Hinweis: Baumgruben Hochstämme*

**6.3 Pflanzgrube 200/200cm T 100cm lösen lagern BG3a**
STLB-Bau 2025-10 003
Boden für Pflanzgrube, 200/200 cm, Tiefe 100 cm, lösen, seitlich lagern, Sohle 20 cm tief lockern, Bodengruppe 3a DIN 18915 (schwach bindig, sandig).
Menge: 6,000 St

**6.4 Pflanzgrube verfüllen Gemisch 60% Oberboden BG3a Boden liefern 30% Sand Körnung 0/2 10% Kompost 200/200cm D 50cm**
STLB-Bau 2025-10 003
Pflanzgrube verfüllen, mit Gemisch aus 60 Vol.-% Oberboden, Bodengruppe 3a DIN 18915 (schwach bindig, sandig), Boden liefern, 30 Vol.-% Sand Körnung 0/2, 10 Vol.-% Kompost, gütegesichert, Pflanzgrube 200/200 cm, Schichtdicke 50 cm.
Menge: 6,000 St

**6.5 Pflanzgrube verfüllen Gemisch 60% Unterboden BG3a Boden auf Baustelle gelagert 40% Lava 2/8 200/200cm D 50cm**
STLB-Bau 2025-10 003
Pflanzgrube verfüllen, im unteren Teil mit Gemisch aus 60 Vol.-% Unterboden, Bodengruppe 3a DIN 18915 (schwach bindig, sandig), Boden auf der Baustelle gelagert, 40 Vol.-% Lava, Körnung 2/8, Pflanzgrube 200/200 cm, Schichtdicke 50 cm.
Menge: 6,000 St

### 7 Pflanzarbeiten und Rasenansaat

**Ausführungsbeschreibung 5 Baumpflanzungen**
*Für die Hochstämme ist ein Gießrand aus Erden herzustellen!*

**7.1 Tilia europaea "Pallida" (Kaiserlinde "Pallida") H 4xv mDb, StU. 20 bis 25 cm, liefern und einpflanzen.**
*** gemäß Ausführungsbeschreibung 5
Menge: 1,000 St

**7.2 Acer platanoides H 4xv mDb StU. 20-25cm liefern einpflanzen**
*** gemäß Ausführungsbeschreibung 5
STLB-Bau 2025-10 004
Acer platanoides (Spitz-Ahorn) H 4xv mDb, StU. 20 bis 25 cm, liefern und einpflanzen.
Menge: 3,000 St

**7.3 Pyrus calleryana Chanticleer Sol 3xv mDb h 300-350cm liefern einpflanzen**
*** gemäß Ausführungsbeschreibung 5
STLB-Bau 2025-10 004
Pyrus calleryana "Chanticleer" (Chinesische Birne "Chanticleer") Sol 3xv mDb, h 300 bis 350 cm, liefern und einpflanzen.
Menge: 2,000 St

**7.4 Pflanzenverankerung Pfahl-Dreibock Rahmen Halbrundhölzer L 250cm Kokosstrick 25g/m**
*** gemäß Ausführungsbeschreibung 5
STLB-Bau 2023-10 003
Pflanzenverankerung mit Pfahl-Dreibock mit Rahmen aus Halbrundhölzern, Pfahl, weißgeschält, Pfahllänge 250 cm, Zopfdicke 6/8 cm, Bindegurt aus Kokosstrick, dick (25 g/m).
Menge: 6,000 St

**7.5 Verdunstungs-/Stammschutz Stamm Stammschutzanstrich Durchm. 15-20cm H bis 2,5m**
*** gemäß Ausführungsbeschreibung 5
STLB-Bau 2023-10 003
Verdunstungs- und Stammschutz am Stamm mit Stammschutzanstrich, Mindest-Wirksamkeitsdauer ein Jahr, Farbton weiß, Stammdurchmesser über 15 bis 20 cm, Stammhöhe bis 2,5 m.
Menge: 6,000 St

*Hinweis: Sträucher*

**7.6 Spiraea thunbergii (Frühlings-Spiere) Sol 3xv C, h 80 bis 100 cm, liefern und einpflanzen.**
Menge: 12,000 St

**7.7 Philadelphus Girandole Sol 3xv C h 100-125cm liefern einpflanzen**
STLB-Bau 2025-10 004
Philadelphus "Girandole" (Gefüllter Gartenjasmin "Girandole") Sol 3xv C, h 100 bis 125 cm, liefern und einpflanzen.
Menge: 8,000 St

**7.8 Mulchen Pflanzfläche Rindenmulch 0/80 D 8-10cm**
STLB-Bau 2025-10 003
Mulchen der Pflanzfläche mit Rindenmulch, Körnung 0/80, Dicke der Mulchdecke über 8 bis 10 cm, Feststellung der Dicke 3 Wochen nach Andeckung.
Menge: 2,000 m3

*Hinweis: Ansaat Sportrasen*

**7.9 Feinplanum Rasenfläche BG3a SU GU**
STLB-Bau 2025-10 003
Feinplanum für Rasenfläche, zulässige Abweichung von der Ebenheit bei 4 m 5 cm/bei 2 m 4 cm (Kategorie 3) DIN 18917, Anschlüsse an Kanten, Wege- und Platzbeläge oberflächengleich, Steine von mehr als 5 cm Durchmesser und schwer verrottbare Pflanzenteile ablesen, anfallende Stoffe zur Abfuhr auf Haufen setzen, Bodengruppe 3a DIN 18915 (schwach bindig, sandig), 2 Bodengruppen, Bodengruppe 1 SU DIN 18196 (Sand-Schluff-Gemisch), Bodengruppe 2 GU DIN 18196 (Kies-Schluff-Gemisch).
Menge: 772,000 m2

**7.10 Rasen ansäen, Sportrasen, Saatgutmenge 25 g/m2,**
Rasen ansäen, Sportrasen, Saatgutmenge 25 g/m2,
die Saatgutmischung ist mit Gräsersorten auszustatten, die in der RSM/FLL in die höchste Eignungsstufe eingeordnet sind.

Produkt: BUGA Nr. 6
Hersteller: Juliwa-Hesa

oder gleichwertig.
Menge: 772,000 m2

**7.11 Grunddüngen Rasenfläche organ.-mineral.Dünger fest 14+5+8(+3) Langzeit-N 35,7% ausbringen einarbeiten 80g/m2**
STLB-Bau 2024-10 003
Grunddüngen der Rasenfläche, organisch-mineralischer Dünger, fest, Nährstoffgehalt N+P2O5+K2O(+MgO) 14+5+8(+3) mit Langzeit N-Anteil 35,7 %, ausbringen und einarbeiten, Ausbringmenge 80 g/m2.
Menge: 62,000 kg

### 8 Pflegearbeiten

*Hinweis: Technische Vorbemerkungen zur Pflege Pflanzflächen*
Technische Vorbemerkungen zur Pflege Pflanzflächen
1. Pflegejahr

Die Pflege beginnt nach der Pflanzung und endet nach der 1. Vegetationsperiode.
Die Abnahme erfolgt im Juni der auf die Pflanzung folgenden Vegetationsperiode mit Kontrolle des Austriebes und Pflanzenzustandes.

Die Pflegearbeiten umfassen folgende Leistungen:
Pflanzflächen hacken, falls erforderlich jäten, sämtliche Unkräuter, trockene Pflanzenteile, verblühte
Blütenstände zurückschneiden, Papier, Steine und sonstigen Unrat entfernen, evtl. erforderliches
Nachbinden von Schlingpflanzen und Gehölzen.
Wässern wird auf Nachweis gemäß Vertrag gesondert vergütet!
Bei Wasserlieferung durch den AN sind Standrohrwasserzähler zum Nachweis zu verwenden.

Vorgesehene Pflegedurchgänge sind im Laufe eines Jahres, durch den AN eigenverantwortlich, ohne besondere Aufforderung, aber nach Voranmeldung bei der Bauleitung, durchzuführen.
Jeder Pflegedurchgang muss von der Objektüberwachung des AG binnen 8 Tagen bestätigt werden.

Mit den Einheitspreisen sind alle Personalkosten sowie Vorhaltekosten für Fahrzeuge, Maschinen und Geräte, Armaturen und Schläuche abgegolten.
Mit der Beauftragung der Pflegearbeiten übernimmt der AN die Gewährleistung für die Erhaltung und gesunde Entwicklung der Pflanzen. Abgestorbene und kümmernde Pflanzen sind vom AN auf seine Kosten zu ersetzen und nachzupflanzen.
Sind Leistungen in mehreren Arbeitsgängen zu erbringen, ist jeweils der Preis für einen Arbeitsgang pro Abrechnungseinheit anzugeben.

*Hinweis: Ausführungsfristen für Pflegegänge 1. Jahr:*
Ausführungsfristen für Pflegegänge 1.  Jahr:

Die vorgesehenen Pflegegänge, für die in der Leistungsbeschreibung keine besonderen Termine vorgesehen sind, sind vom AN eigenverantwortlich, ohne
besondere Aufforderung, aber nach Voranmeldung bei der Bauleitung des AG, durchzuführen.
Für alle in der Leistungsbeschreibung mit einem Zeitraum (Kalenderwoche, Monat etc.) beschriebenen Termine gilt, dass die Leistungen bis 19 Uhr des letzten Werktages des beschriebenen Zeitraumes auszuführen sind.
Hält der AG zusätzliche Pflegegänge für notwendig oder ist er mit den vom AN gewählten zeitlichen Abständen nicht einverstanden, erfolgt eine schriftliche
Mitteilung und Aufforderung zur Durchführung der Pflegeleistung. Der Auftragnehmer hat dieser Aufforderung in folgenden angemessenen Fristen Folge zu
leisten:
Gieß- und Wässerarbeiten  24 Stunden
Jät-, Hack-, Kehrarbeiten  3 Werktage
Rasenarbeiten  5 Werktage

Darüber hinaus ist der AG zur Abwendung weitergehender Schäden (erhöhter Pflegeaufwand in der Folge unterbliebener oder zeitlich verzögerter Maßnahmen) berechtigt, die Leistungen von Dritten ausführen zu lassen. Mehraufwendungen gehen zu Lasten des AN.
Folgende Reaktionszeiten nach erfolgter 2. schriftlicher Anmahnung sind zu beachten:
Gieß- und Wässerarbeiten  keine 2. Mahnung erforderlich
Jät-, Hack-, Kehrarbeiten  3 Werktage
Rasenarbeiten  5 Werktage

Der AG behält sich vor Schäden aus Nichterfüllung oder mangelhafter Ausführung geltend zu machen.

*Hinweis: Bäume*

**8.1 Wässern Pflanzung Hochstämme StU. 20-25cm 150l l/St 10Arbeitsgänge**
STLB-Bau 2025-10 003
Wässern der Pflanzung, Hochstämme, Stammumfang 20 bis 25 cm, Wasser kann den vorh. Zapfstellen unentgeltlich entnommen werden, Wassermenge je Arbeitsgang mind. 150 l/St, 10 Arbeitsgänge, Abrechnung nach bewässerten Einheiten, der Preis der Einzelleistung errechnet sich aus dem Einheitspreis geteilt durch die Anzahl der Arbeitsgänge.
Menge: 6,000 St

**8.2 Düngen Pflanzfläche organ.Dünger 8+4+2(+0) Langzeit-N 100% 100g/m2**
STLB-Bau 2023-10 003
Düngen Zeitpunkt der Ausführung im Frühjahr, der Pflanzfläche, mit organischem Dünger, Nährstoffgehalt N+P2O5+K2O(+MgO) 8+4+2(+0) mit Langzeit N-Anteil 100 %, Menge ca. 100 g/m2 pro Arbeitsgang, in 2 Arbeitsgängen.
Menge: 2,000 kg

*Hinweis: Strauchpflanzungen*

**8.3 Wässern Pflanzung Solitärsträucher h bis 175cm 50l l/St 10Arbeitsgänge**
STLB-Bau 2025-10 003
Wässern der Pflanzung, Solitärsträucher, Höhe bis 175 cm, Wasser kann den vorh. Zapfstellen unentgeltlich entnommen werden, Wassermenge je Arbeitsgang mind. 50 l/St, 10 Arbeitsgänge, Abrechnung nach bewässerten Einheiten, der Preis der Einzelleistung errechnet sich aus dem Einheitspreis geteilt durch die Anzahl der Arbeitsgänge.
Menge: 20,000 St

**8.4 Unerwünschten Aufwuchs abtrennen Gehölzfläche T 3cm Abfall Steine entfernen 2Arbeitsgänge**
STLB-Bau 2023-10 003
Unerwünschten Aufwuchs in Pflanzflächen abtrennen, ohne flächige Bodenlockerung, auf Gehölzflächen, Bearbeitungstiefe unter Beachtung der jeweiligen Pflanzenart, im Mittel 3 cm, ausdauernde Wurzeln von unerwünschtem Aufwuchs ausgraben, Abfall und Steine ab 5 cm Durchmesser entfernen, anfallende Stoffe und abgetrennte Teile unerwünschten Aufwuchses auf LKW AN laden, 2 Arbeitsgänge, der Preis der Einzelleistung errechnet sich aus dem Einheitspreis geteilt durch die Anzahl der Arbeitsgänge.
Menge: 20,000 m2

**8.5 Düngen Pflanzfläche organ.-mineral.Dünger fest 30g/m2**
STLB-Bau 2023-10 003
Düngen der Pflanzfläche, mit organisch-mineralischem Dünger, fest, Menge ca. 30 g/m2 pro Arbeitsgang, in einem Arbeitsgang.
Menge: 1,000 kg

*Hinweis: Rasen*

**8.6 Wässern Rasen Gebrauchsrasen 25l/m2 10Arbeitsgänge**
STLB-Bau 2025-10 003
Wässern der Rasenfläche, Gebrauchsrasen, Wasser kann den vorh. Zapfstellen unentgeltlich entnommen werden, Menge je Arbeitsgang ca. 25 l/m2, 10 Arbeitsgänge, der Preis der Einzelleistung errechnet sich aus dem Einheitspreis geteilt durch die Anzahl der Arbeitsgänge.
Menge: 772,000 m2

**8.7 Mähen Gebrauchsrasen Wuchs-H 6-8cm 2Schnitte Schnittgut Direktbeladung laden transp. LKW AN entsorgen AVV200201**
STLB-Bau 2025-10 003
Mähen von Gebrauchsrasen, Wuchshöhe 6 bis 8 cm, 2 Schnitte, der Preis der Einzelleistung errechnet sich aus dem Einheitspreis geteilt durch die Anzahl der Arbeitsgänge, Schnittgut auf LKW des AN laden, transportieren, entsorgen, zum Lager oder zur Anlage nach Wahl des AN, Abfallschlüssel nach AVV (Abfallverzeichnis-Verordnung) 200201 biologisch abbaubare Abfälle, Vergütung der Entsorgung übernimmt AN.
Menge: 772,000 m2

**8.8 Düngen Rasen Gebrauchsrasen 30g/m2 mineral.Dünger granuliert 20+5+8(+2) Langzeit-N 47,5%**
STLB-Bau 2025-10 003
Düngen der Rasenfläche, Zeitpunkt der Ausführung im Frühjahr, Gebrauchsrasen, Menge ca. 30 g/m2 je Arbeitsgang, in einem Arbeitsgang, mineralischer Dünger, granuliert, Nährstoffgehalt N+P2O5+K2O(+MgO) 20+5+8(+2) mit Langzeit N-Anteil 47,5 %.
Menge: 50,000 kg

### 9 Ausstattung / Handlauf

*Hinweis: Alle Wegstücke, die als Rampe ausgebildet werden (Gefällle bis 6%) sollen einen Handlauf erhalten.*

**9.1 Handlauf, Höhe 90cm ü. OK Gelände, gerade Ausführung,**
Handlauf, Höhe 90cm ü. OK Gelände, gerade Ausführung,
Stützenlänge gesamt ca. 102cm,
Rundrohr Stahl feuerverzinkt D: 45mm seitlich an Rundrohr-Stützen D:60mm verschweißt, Stützenabstand gem. Lageplan, Stützen auf Fundament aufschrauben, einschl. Betonfundament C 20/25, einschl. aller Befestigungsmittel,
Ausführung gemäß Zeichnung "500-3 A.03.02 Schnitt Rampen und Handläufe".

Einbauort: beidseitig entlang Pflaster-Rampe nördliches Grabfeld
Menge: 16,600 m

**9.2 Gebogene Ausführung Handlauf, angepasst an leicht geschwungenen Weg,**
Gebogene Ausführung Handlauf, angepasst an leicht geschwungenen Weg,
Radius Weg/Handlauf ca. 35m,
Handlauf in der Abwicklung bestehend aus 3 Teilstücken:
Rampe - Podest - Rampe,
Stützen einbetonieren; Ausführung gemäß Zeichnung "500-3 A.03.02 Schnitt Rampen und Handläufe".

Einbauort: westlich neben Zugang zum südlichen Grabfeld, entlang Weg m. Wassergebundener Decke.
Menge: 8,500 m

**9.3 Gebogene Ausführung Handlauf, angepasst an leicht geschwungenen Weg,**
Gebogene Ausführung Handlauf, angepasst an leicht geschwungenen Weg,
Radius Weg/Handlauf ca. 11m, Handlauf entlang einer Rampe/Steigung,
Stützen einbetonieren; Ausführung gemäß Zeichnung "500-3 A.03.02 Schnitt Rampen und Handläufe".

Einbauort: südlich Zugang zum südlichen Grabfeld, entlang Weg m. Wassergebundener Decke.
Menge: 3,720 m

### 10 Stundenlohnarbeiten

*Hinweis: Vorbemerkungen zu den Stundenlohnarbeiten*
Vorbemerkungen zu den Stundenlohnarbeiten

Für eventuell anfallende Stundenlohnarbeiten sind
Stundenverrechnungssätze anzubieten.
Stundenlohnarbeiten sind vor Ausführung schriftlich bei
der Bauleitung anzuzeigen und von dieser zu genehmigen.
Die Stundenzettel sind spätestens wöchentlich der
Bauleitung zur Unterschrift vorzulegen.
Fehlt die Anzeige der Stundenlohnarbeiten oder werden
die Stundenzettel nicht fristgerecht vorgelegt, werden
diese vom AG nicht anerkannt.

Der Auftragnehmer erklärt mit Abgabe des Angebotes, dass
die angebotenen Verrechnungssätze unter Beachtung der
preisrechtlichen Vorschriften ermittelt wurden. Die
Verrechnungssätze gelten unabhängig von der Anzahl der
abzurechnenden Stunden und beeinhalten Lohn- und
Gehaltskosten, Gemeinkostenanteil einschl. der
Sozialkassenbeiträge, vermögenswirksamer Leistungen,
Lohn- und Gehaltsnebenkosten wie Auslösung, Wegegelder
und Übernachtungen etc.

**10.1 Lkw Nutzlast über 8 bis 12 t, mit Bedienung**
Menge: 5,000 h

**10.2 Radlader 37 bis 55 kW, mit Bedienung**
Menge: 10,000 h

**10.3 Bagger 3,6 t, mit Bedienung**
Menge: 5,000 h

**10.4 Vorarbeiter**
Menge: 15,000 h

**10.5 Facharbeiter**
Menge: 20,000 h

**10.6 Arbeiter**
Menge: 20,000 h
